# Marco 1 elemento blanco

- Propiedad del archivo: CONSTRUNARIO
- Formato: FIEBDC-3/2012
- Programa: Construnario Versión 3.51
- Fecha de los precios: 02/03/2023
- Divisa: EUR

**BJC185001** u Marco 1 elemento blanco
Precio: 3.94
Marco 1 elemento blanco BJC, con referencia 185001 de la familia Iris Código EAN: 8421870636878 Código ETIM 8.0: EC000007
