# Marco 2 elementos, referencia 185002-A de BJC. Beige

- Propiedad del archivo: CONSTRUNARIO
- Formato: FIEBDC-3/2012
- Programa: Construnario Versión 3.51
- Fecha de los precios: 02/03/2023
- Divisa: EUR

**BJC185002_A** u Marco 2 elementos, referencia 185002-A de BJC. Beige
Precio: 6.16
Estanco Código EAN: 8421870636892 Código ETIM 8.0: EC000007
