# Conmutador simple blanco

- Propiedad del archivo: CONSTRUNARIO
- Formato: FIEBDC-3/2012
- Programa: Construnario Versión 3.51
- Fecha de los precios: 02/03/2023
- Divisa: EUR

**BJC185006** u Conmutador simple blanco
Precio: 15.22
Conmutador simple blanco BJC, con referencia 185006 de la familia Iris Código EAN: 8421870636304 Código ETIM 8.0: EC001590
