# Conmutador - interruptor simple beige

- Propiedad del archivo: CONSTRUNARIO
- Formato: FIEBDC-3/2012
- Programa: Construnario Versión 3.51
- Fecha de los precios: 02/03/2023
- Divisa: EUR

**BJC185006_A** u Conmutador - interruptor simple beige
Precio: 15.22
Conmutador - interruptor simple beige BJC, con referencia 185006-A de la familia Iris Código EAN: 8421870636427 Código ETIM 8.0: EC001590
