# Conmutador - interruptor simple con visor blanco

- Propiedad del archivo: CONSTRUNARIO
- Formato: FIEBDC-3/2012
- Programa: Construnario Versión 3.51
- Fecha de los precios: 02/03/2023
- Divisa: EUR

**BJC185006_L** u Conmutador - interruptor simple con visor blanco
Precio: 22.63
Conmutador - interruptor simple con visor blanco BJC, con referencia 185006-L de la familia Iris Código EAN: 8421870636465 Código ETIM 8.0: EC001590
