# Interruptor bipolar beige

- Propiedad del archivo: CONSTRUNARIO
- Formato: FIEBDC-3/2012
- Programa: Construnario Versión 3.51
- Fecha de los precios: 02/03/2023
- Divisa: EUR

**BJC185008_A** u Interruptor bipolar beige
Precio: 17.89
Interruptor bipolar beige BJC, con referencia 185008-A de la familia Iris Código EAN: 8421870636526 Código ETIM 8.0: EC001590
