# Conmutador doble beige

- Propiedad del archivo: CONSTRUNARIO
- Formato: FIEBDC-3/2012
- Programa: Construnario Versión 3.51
- Fecha de los precios: 02/03/2023
- Divisa: EUR

**BJC185010_A** u Conmutador doble beige
Precio: 28.76
Conmutador doble beige BJC, con referencia 185010-A de la familia Iris Código EAN: 8421870636557 Código ETIM 8.0: EC001590
