# Pulsador timbre beige

- Propiedad del archivo: CONSTRUNARIO
- Formato: FIEBDC-3/2012
- Programa: Construnario Versión 3.51
- Fecha de los precios: 02/03/2023
- Divisa: EUR

**BJC185016_A** u Pulsador timbre beige
Precio: 17.41
Pulsador timbre beige BJC, con referencia 185016-A de la familia Iris Código EAN: 8421870636588 Código ETIM 8.0: EC000029
