# Pulsador timbre con visor beige

- Propiedad del archivo: CONSTRUNARIO
- Formato: FIEBDC-3/2012
- Programa: Construnario Versión 3.51
- Fecha de los precios: 02/03/2023
- Divisa: EUR

**BJC185016_AL** u Pulsador timbre con visor beige
Precio: 22.68
Pulsador timbre con visor beige BJC, con referencia 185016-AL de la familia Iris Código EAN: 8421870636595 Código ETIM 8.0: EC000029
