# Pulsador luz con visor blanco

- Propiedad del archivo: CONSTRUNARIO
- Formato: FIEBDC-3/2012
- Programa: Construnario Versión 3.51
- Fecha de los precios: 02/03/2023
- Divisa: EUR

**BJC185017_L** u Pulsador luz con visor blanco
Precio: 22.68
Pulsador luz con visor blanco BJC, con referencia 185017-L de la familia Iris Código EAN: 8421870636694 Código ETIM 8.0: EC000029
