# Base enchufe 2P + TT lateral con seguridad blanco

- Propiedad del archivo: CONSTRUNARIO
- Formato: FIEBDC-3/2012
- Programa: Construnario Versión 3.51
- Fecha de los precios: 02/03/2023
- Divisa: EUR

**BJC185024** u Base enchufe 2P + TT lateral con seguridad blanco
Precio: 16.40
Base enchufe 2P + TT lateral con seguridad blanco BJC, con referencia 185024 de la familia Iris Código EAN: 8421870636366 Código ETIM 8.0: EC000125
