# Tapa ciega blanco

- Propiedad del archivo: CONSTRUNARIO
- Formato: FIEBDC-3/2012
- Programa: Construnario Versión 3.51
- Fecha de los precios: 02/03/2023
- Divisa: EUR

**BJC185033** u Tapa ciega blanco
Precio: 6.81
Tapa ciega blanco BJC, con referencia 185033 de la familia Iris Código EAN: 8421870636373 Código ETIM 8.0: EC000011
