# Tapa ciega beige

- Propiedad del archivo: CONSTRUNARIO
- Formato: FIEBDC-3/2012
- Programa: Construnario Versión 3.51
- Fecha de los precios: 02/03/2023
- Divisa: EUR

**BJC185033_A** u Tapa ciega beige
Precio: 6.81
Tapa ciega beige BJC, con referencia 185033-A de la familia Iris Código EAN: 8421870636755 Código ETIM 8.0: EC000011
