# Pulsador doble persianas con enclav. eléc. blanco

- Propiedad del archivo: CONSTRUNARIO
- Formato: FIEBDC-3/2012
- Programa: Construnario Versión 3.51
- Fecha de los precios: 02/03/2023
- Divisa: EUR

**BJC185065** u Pulsador doble persianas con enclav. eléc. blanco
Precio: 23.65
Pulsador doble persianas con enclav. eléc. blanco BJC, con referencia 185065 de la familia Iris Código EAN: 8421870636939 Código ETIM 8.0: EC000044
