# Toma R/TV-SAT derivación única blanco

- Propiedad del archivo: CONSTRUNARIO
- Formato: FIEBDC-3/2012
- Programa: Construnario Versión 3.51
- Fecha de los precios: 02/03/2023
- Divisa: EUR

| Código | Ud | Descripción | Precio |
|---|---|---|---|
| BJC185935_X | u | Toma R/TV-SAT derivación única blanco | 34.61 |
