# Difusor piloto cristal

- Propiedad del archivo: CONSTRUNARIO
- Formato: FIEBDC-3/2012
- Programa: Construnario Versión 3.51
- Fecha de los precios: 02/03/2023
- Divisa: EUR

**BJC18630_C** u Difusor piloto cristal
Precio: 5.96
Difusor piloto cristal BJC, con referencia 18630-C de la familia Iris Código EAN: 8421870059547 Código ETIM 8.0: EC000060
