# Tecla interruptor/conmut./cruzam. blanco

- Propiedad del archivo: CONSTRUNARIO
- Formato: FIEBDC-3/2012
- Programa: Construnario Versión 3.51
- Fecha de los precios: 02/03/2023
- Divisa: EUR

**BJC18705** u Tecla interruptor/conmut./cruzam. blanco
Precio: 3.93
Tecla interruptor/conmut./cruzam. blanco BJC, con referencia 18705 de la familia Iris Código EAN: 8421870052814 Código ETIM 8.0: EC000011
