# Tecla interruptor/conmut./cruzam. rojo Rubí

- Propiedad del archivo: CONSTRUNARIO
- Formato: FIEBDC-3/2012
- Programa: Construnario Versión 3.51
- Fecha de los precios: 02/03/2023
- Divisa: EUR

**BJC18705_RR** u Tecla interruptor/conmut./cruzam. rojo Rubí
Precio: 7.03
Tecla interruptor/conmut./cruzam. rojo Rubí BJC, con referencia 18705-RR de la familia Iris Color Código EAN: 8421870053248 Código ETIM 8.0: EC000011
