# Tecla interruptor bipolar azul Ming

- Propiedad del archivo: CONSTRUNARIO
- Formato: FIEBDC-3/2012
- Programa: Construnario Versión 3.51
- Fecha de los precios: 02/03/2023
- Divisa: EUR

**BJC18708_AM** u Tecla interruptor bipolar azul Ming
Precio: 7.51
Tecla interruptor bipolar azul Ming BJC, con referencia 18708-AM de la familia Iris Color Código EAN: 8421870053323
