# Tecla interruptor bipolar con visor acero Neptuno

- Propiedad del archivo: CONSTRUNARIO
- Formato: FIEBDC-3/2012
- Programa: Construnario Versión 3.51
- Fecha de los precios: 02/03/2023
- Divisa: EUR

**BJC18708_ANL** u Tecla interruptor bipolar con visor acero Neptuno
Precio: 7.69
Tecla interruptor bipolar con visor acero Neptuno BJC, con referencia 18708-ANL de la familia Iris Color Código EAN: 8421870053354 Código ETIM 8.0: EC000011
