# Tecla doble interruptor/conmutador blanco

- Propiedad del archivo: CONSTRUNARIO
- Formato: FIEBDC-3/2012
- Programa: Construnario Versión 3.51
- Fecha de los precios: 02/03/2023
- Divisa: EUR

**BJC18709** u Tecla doble interruptor/conmutador blanco
Precio: 5.79
Tecla doble interruptor/conmutador blanco BJC, con referencia 18709 de la familia Iris Código EAN: 8421870053569 Código ETIM 8.0: EC000011
