# Tecla interruptor/conmut./cruzam, doble, referencia 18709-BF de la serie Iris de BJC. Blanco. Antibacterias

- Propiedad del archivo: CONSTRUNARIO
- Formato: FIEBDC-3/2012
- Programa: Construnario Versión 3.51
- Fecha de los precios: 02/03/2023
- Divisa: EUR

**BJC18709_BF** u Tecla interruptor/conmut./cruzam, doble, referencia 18709-BF de la serie Iris de BJC. Blanco. Antibacterias
Precio: 7.89
El acabado antibacteriano de las series Iris e Iris Plus es una barrera eficaz contra la transmisión de microorganismos. La Urea, una vez moldeada, no se ablanda con el calor, sino que se endurece debido a su estructura interna. Posee una serie de cualidades como excelente resistencia química, alta resistencia a la torsión y rayado, y no produce llama, que la convierten en un material extra seguro, además de ser un excelente aislante térmico. Código EAN: 8421870688730 Código ETIM 8.0: EC000011
