# Tecla doble pulsador persiana, referencia 18711 de las series Iris y Mega de BJC. Blanco

- Propiedad del archivo: CONSTRUNARIO
- Formato: FIEBDC-3/2012
- Programa: Construnario Versión 3.51
- Fecha de los precios: 02/03/2023
- Divisa: EUR

**BJC18711** u Tecla doble pulsador persiana, referencia 18711 de las series Iris y Mega de BJC. Blanco
Precio: 6.99
Tecla doble pulsador persiana. Blanco Código EAN: 8421870050933
