# Tecla con difusor portaetiqueta, referencia 18714 de BJC. Blanco

- Propiedad del archivo: CONSTRUNARIO
- Formato: FIEBDC-3/2012
- Programa: Construnario Versión 3.51
- Fecha de los precios: 02/03/2023
- Divisa: EUR

**BJC18714** u Tecla con difusor portaetiqueta, referencia 18714 de BJC. Blanco
Precio: 8.45
Para señalización luminosa añadir señalizador Ref. 18039-2 Código EAN: 8421870052111 Código ETIM 8.0: EC000011
