# Conmutador + Pulsador, referencia 18715 de BJC. Blanco

- Propiedad del archivo: CONSTRUNARIO
- Formato: FIEBDC-3/2012
- Programa: Construnario Versión 3.51
- Fecha de los precios: 02/03/2023
- Divisa: EUR

**BJC18715** u Conmutador + Pulsador, referencia 18715 de BJC. Blanco
Precio: 6.03
16 A + 10 A 250 V~ Código EAN: 8421870053989 Código ETIM 8.0: EC000011
