# Tecla pulsador timbre con visor cobre Jaipur

- Propiedad del archivo: CONSTRUNARIO
- Formato: FIEBDC-3/2012
- Programa: Construnario Versión 3.51
- Fecha de los precios: 02/03/2023
- Divisa: EUR

**BJC18716_CJL** u Tecla pulsador timbre con visor cobre Jaipur
Precio: 8.16
Tecla pulsador timbre con visor cobre Jaipur BJC, con referencia 18716-CJL de la familia Iris Color Código EAN: 8421870054399 Código ETIM 8.0: EC000011
