# Tecla pulsador luz blanco

- Propiedad del archivo: CONSTRUNARIO
- Formato: FIEBDC-3/2012
- Programa: Construnario Versión 3.51
- Fecha de los precios: 02/03/2023
- Divisa: EUR

**BJC18717** u Tecla pulsador luz blanco
Precio: 4.28
Tecla pulsador luz blanco BJC, con referencia 18717 de la familia Iris Código EAN: 8421870054542 Código ETIM 8.0: EC000011
