# Tapa enchufe 2P+TT segur. lat. blanco

- Propiedad del archivo: CONSTRUNARIO
- Formato: FIEBDC-3/2012
- Programa: Construnario Versión 3.51
- Fecha de los precios: 02/03/2023
- Divisa: EUR

**BJC18724** u Tapa enchufe 2P+TT segur. lat. blanco
Precio: 3.57
Tapa enchufe 2P+TT segur. lat. blanco BJC, con referencia 18724 de la familia Iris Código EAN: 8421870623335 Código ETIM 8.0: EC000011
