# Tapa enchufe 2P+TT segur. lat. negro antracita

- Propiedad del archivo: CONSTRUNARIO
- Formato: FIEBDC-3/2012
- Programa: Construnario Versión 3.51
- Fecha de los precios: 02/03/2023
- Divisa: EUR

**BJC18724_AT** u Tapa enchufe 2P+TT segur. lat. negro antracita
Precio: 5.92
Tapa enchufe 2P+TT segur. lat. negro antracita BJC, con referencia 18724-AT de la familia Iris Color Código EAN: 8421870623359
