# Tapa enchufe antibacterias, referencia 18724-BF de BJC. Blanco

- Propiedad del archivo: CONSTRUNARIO
- Formato: FIEBDC-3/2012
- Programa: Construnario Versión 3.51
- Fecha de los precios: 02/03/2023
- Divisa: EUR

**BJC18724_BF** u Tapa enchufe antibacterias, referencia 18724-BF de BJC. Blanco
Precio: 4.87
El acabado antibacteriano de las series Iris e Iris Plus es una barrera eficaz contra la transmisión de microorganismos. La Urea, una vez moldeada, no se ablanda con el calor, sino que se endurece debido a su estructura interna. Posee una serie de cualidades como excelente resistencia química, alta resistencia a la torsión y rayado, y no produce llama, que la convierten en un material extra seguro, además de ser un excelente aislante térmico. Código EAN: 8421870934745 Código ETIM 8.0: EC000011
