# Adaptador para sonido EGI, referencia 18743-A de las series Iris y Mega de BJC. Beige

- Propiedad del archivo: CONSTRUNARIO
- Formato: FIEBDC-3/2012
- Programa: Construnario Versión 3.51
- Fecha de los precios: 02/03/2023
- Divisa: EUR

**BJC18743** u Adaptador para sonido EGI, referencia 18743-A de las series Iris y Mega de BJC. Beige
Precio: 4.67
Adaptación directa a los bastidores de los módulos de sonido. 41 x 41 mm Código EAN: 8421870056799 Código ETIM 8.0: EC000011
