# Tecla pulsador - interruptor persianas beige

- Propiedad del archivo: CONSTRUNARIO
- Formato: FIEBDC-3/2012
- Programa: Construnario Versión 3.51
- Fecha de los precios: 02/03/2023
- Divisa: EUR

**BJC18765_A** u Tecla pulsador - interruptor persianas beige
Precio: 6.77
Tecla pulsador - interruptor persianas beige BJC, con referencia 18765-A de la familia Iris Código EAN: 8421870057222 Código ETIM 8.0: EC000011
