# Tecla pulsador - interruptor persianas aluminio Mercurio

- Propiedad del archivo: CONSTRUNARIO
- Formato: FIEBDC-3/2012
- Programa: Construnario Versión 3.51
- Fecha de los precios: 02/03/2023
- Divisa: EUR

**BJC18765_MA** u Tecla pulsador - interruptor persianas aluminio Mercurio
Precio: 9.24
Tecla pulsador - interruptor persianas aluminio Mercurio BJC, con referencia 18765-MA de la familia Iris Color Código EAN: 8421870057291 Código ETIM 8.0: EC000011
