# Tapa VGA/HDMI/USB blanco

- Propiedad del archivo: CONSTRUNARIO
- Formato: FIEBDC-3/2012
- Programa: Construnario Versión 3.51
- Fecha de los precios: 02/03/2023
- Divisa: EUR

**BJC18778** u Tapa VGA/HDMI/USB blanco
Precio: 5.49
Tapa VGA/HDMI/USB blanco BJC, con referencia 18778 de la familia Iris Código EAN: 8421870676553 Código ETIM 8.0: EC000011
