# Tapa VGA/HDMI/USB Neptuno

- Propiedad del archivo: CONSTRUNARIO
- Formato: FIEBDC-3/2012
- Programa: Construnario Versión 3.51
- Fecha de los precios: 02/03/2023
- Divisa: EUR

**BJC18778_AN** u Tapa VGA/HDMI/USB Neptuno
Precio: 7.89
Tapa VGA/HDMI/USB Neptuno BJC, con referencia 18778-AN de la familia Iris Color Código EAN: 8421870676584 Código ETIM 8.0: EC000011
