# Tapa VGA/HDMI/USB cobre Jaipur

- Propiedad del archivo: CONSTRUNARIO
- Formato: FIEBDC-3/2012
- Programa: Construnario Versión 3.51
- Fecha de los precios: 02/03/2023
- Divisa: EUR

**BJC18778_CJ** u Tapa VGA/HDMI/USB cobre Jaipur
Precio: 8.67
Tapa VGA/HDMI/USB cobre Jaipur BJC, con referencia 18778-CJ de la familia Iris Color Código EAN: 8421870676638 Código ETIM 8.0: EC000011
