# Tapa de 1 toma RCA rojo Rubí

- Propiedad del archivo: CONSTRUNARIO
- Formato: FIEBDC-3/2012
- Programa: Construnario Versión 3.51
- Fecha de los precios: 02/03/2023
- Divisa: EUR

**BJC18882_RR** u Tapa de 1 toma RCA rojo Rubí
Precio: 7.52
Tapa de 1 toma RCA rojo Rubí BJC, con referencia 18882-RR de la familia Iris Color Código EAN: 8421870048305 Código ETIM 8.0: EC000011
