# Portalámparas porcelana E-27 fijación M 10x1 referencia 2003 de BJC

- Propiedad del archivo: CONSTRUNARIO
- Formato: FIEBDC-3/2012
- Programa: Construnario Versión 3.51
- Fecha de los precios: 02/03/2023
- Divisa: EUR

**BJC2003** u Portalámparas porcelana E-27 fijación M 10x1 referencia 2003 de BJC
Precio: 13.99
E-27 fijación M 10x1 Código EAN: 8421870096153
