# Portalámparas porcelana E-27 sin fijación referencia 2004 de BJC

- Propiedad del archivo: CONSTRUNARIO
- Formato: FIEBDC-3/2012
- Programa: Construnario Versión 3.51
- Fecha de los precios: 02/03/2023
- Divisa: EUR

**BJC2004** u Portalámparas porcelana E-27 sin fijación referencia 2004 de BJC
Precio: 9.03
E-27 sin fijación Código EAN: 8421870096160
