# Portalámparas porcelana, E-40 sin fijación , referencia 2007 de BJC

- Propiedad del archivo: CONSTRUNARIO
- Formato: FIEBDC-3/2012
- Programa: Construnario Versión 3.51
- Fecha de los precios: 02/03/2023
- Divisa: EUR

**BJC2007** u Portalámparas porcelana, E-40 sin fijación , referencia 2007 de BJC
Precio: 26.13
E-40 sin fijación Código EAN: 8421870096191
