# Equipo fluorescencia, referencia 2019 de BJC

- Propiedad del archivo: CONSTRUNARIO
- Formato: FIEBDC-3/2012
- Programa: Construnario Versión 3.51
- Fecha de los precios: 02/03/2023
- Divisa: EUR

**BJC2019** u Equipo fluorescencia, referencia 2019 de BJC
Precio: 8.67
Compuesto de: 1-2017 y 1-2018. Emborne y fijación rápidos Código EAN: 8421870097105
