# Placa 1 elemento horizontal, referencia 21011-A de BJC. Sin bastidor. Blanco

- Propiedad del archivo: CONSTRUNARIO
- Formato: FIEBDC-3/2012
- Programa: Construnario Versión 3.51
- Fecha de los precios: 02/03/2023
- Divisa: EUR

**BJC21011** u Placa 1 elemento horizontal, referencia 21011-A de BJC. Sin bastidor. Blanco
Precio: 2.33
1 elemento horizontal. 86x86 mm Código EAN: 8421870651253 Código ETIM 8.0: EC000007
