# Placa 2 elementos horizontal, referencia 21012 de BJC. Sin bastidor. Blanco

- Propiedad del archivo: CONSTRUNARIO
- Formato: FIEBDC-3/2012
- Programa: Construnario Versión 3.51
- Fecha de los precios: 02/03/2023
- Divisa: EUR

**BJC21012** u Placa 2 elementos horizontal, referencia 21012 de BJC. Sin bastidor. Blanco
Precio: 4.78
2 elementos horizontales. 86x157 mm Código EAN: 8421870651468 Código ETIM 8.0: EC000007
