# Marco 3 elementos horizontal, referencia 21013-A de BJC. Sin bastidor. Beige

- Propiedad del archivo: CONSTRUNARIO
- Formato: FIEBDC-3/2012
- Programa: Construnario Versión 3.51
- Fecha de los precios: 02/03/2023
- Divisa: EUR

**BJC21013** u Marco 3 elementos horizontal, referencia 21013-A de BJC. Sin bastidor. Beige
Precio: 8.12
3 elementos horizontal. 86x229 mm Código EAN: 8421870651628 Código ETIM 8.0: EC000007
