# Marco 4 elementos horizontal, referencia 21014-PL de BJC. Sin bastidor. Blanco

- Propiedad del archivo: CONSTRUNARIO
- Formato: FIEBDC-3/2012
- Programa: Construnario Versión 3.51
- Fecha de los precios: 02/03/2023
- Divisa: EUR

**BJC21014** u Marco 4 elementos horizontal, referencia 21014-PL de BJC. Sin bastidor. Blanco
Precio: 11.23
3 elementos horizontal. 86x300 mm Código EAN: 8421870651772 Código ETIM 8.0: EC000007
