# Tapón cortacircuito fusible 8,5x31x5 mm, referencia 21029 de las series Iris y Mega de BJC. Blanco

- Propiedad del archivo: CONSTRUNARIO
- Formato: FIEBDC-3/2012
- Programa: Construnario Versión 3.51
- Fecha de los precios: 02/03/2023
- Divisa: EUR

**BJC21029** u Tapón cortacircuito fusible 8,5x31x5 mm, referencia 21029 de las series Iris y Mega de BJC. Blanco
Precio: 3.71
Recambio para artículo Ref. 21528 Código EAN: 8421870120254 Código ETIM 8.0: EC003142
