# Marco 2 elementos vertical, referencia 21112 de las series Iris y Mega de BJC. Blanco

- Propiedad del archivo: CONSTRUNARIO
- Formato: FIEBDC-3/2012
- Programa: Construnario Versión 3.51
- Fecha de los precios: 02/03/2023
- Divisa: EUR

**BJC21112** u Marco 2 elementos vertical, referencia 21112 de las series Iris y Mega de BJC. Blanco
Precio: 4.78
2 elementos vertical. 157x86 mm Código EAN: 8421870651475 Código ETIM 8.0: EC000007
