# Marco sin embellecedor intermedio (sin bastidor), referencia 21113 de BJC. Blanco

- Propiedad del archivo: CONSTRUNARIO
- Formato: FIEBDC-3/2012
- Programa: Construnario Versión 3.51
- Fecha de los precios: 02/03/2023
- Divisa: EUR

**BJC21113** u Marco sin embellecedor intermedio (sin bastidor), referencia 21113 de BJC. Blanco
Precio: 8.19
3 módulos verticales Código EAN: 8421870651635 Código ETIM 8.0: EC000007
