# Marco 4 elementos vertical, referencia 21114 de las series Iris y Mega de BJC. Blanco

- Propiedad del archivo: CONSTRUNARIO
- Formato: FIEBDC-3/2012
- Programa: Construnario Versión 3.51
- Fecha de los precios: 02/03/2023
- Divisa: EUR

**BJC21114** u Marco 4 elementos vertical, referencia 21114 de las series Iris y Mega de BJC. Blanco
Precio: 11.23
4 elementos vertical. 300x86 mm Código EAN: 8421870651789 Código ETIM 8.0: EC000007
