# Tapa ciega blanco

- Propiedad del archivo: CONSTRUNARIO
- Formato: FIEBDC-3/2012
- Programa: Construnario Versión 3.51
- Fecha de los precios: 02/03/2023
- Divisa: EUR

**BJC21133** u Tapa ciega blanco
Precio: 3.14
Tapa ciega blanco BJC, con referencia 21133 de la familia Coral Código EAN: 8421870651338 Código ETIM 8.0: EC000011
